# Accesorios para interfaz hombre/máquina, monitores, cable conexión - de Rittal

- Propiedad del archivo: CONSTRUNARIO
- Formato: FIEBDC-3/2012
- Programa: Construnario Versión 3.51
- Fecha de los precios: 18/03/2019
- Divisa: EUR

**Ri6450060** u Accesorios para interfaz hombre/máquina, monitores, cable conexión - de Rittal
RITTAL Accesorios para interfaz hombre/máquina, monitores, cable de conexión para fuente de alimentación con conector de tres entradas unilateral. Longitud: 1,5 m Código EAN: 4028177398979 Código eCl@ss 4.1: 27188101 Código eCl@ss 5.1: 27189229 Código eCl@ss 6.0: 27189229 Código eCl@ss 7.0: 27189190 Código eCl@ss 8.0: 27060402 Código ETIM 3.0: EC000318 Código ETIM 4.0: EC001576 Código ETIM 5.0: EC001576 Código ETIM 6.0: EC001576
