# Accesorios para armarios Técnica equipamiento 19", en pulgadas tuerca expandible M6x16 - de Rittal

- Propiedad del archivo: CONSTRUNARIO
- Formato: FIEBDC-3/2012
- Programa: Construnario Versión 3.51
- Fecha de los precios: 18/03/2019
- Divisa: EUR

**LZ2094400** u Accesorios para armarios Técnica equipamiento 19", en pulgadas tuerca expandible M6x16 - de Rittal
RITTAL Accesorios para armarios Técnica equipamiento 19", en pulgadas tuerca expandible M6x16 19? La unión a rosca está compuesta por una tuerca expandible, que se inserta en la parte frontal en el taladro de fijación cuadrado y que a continuación se fija con el tornillo de fijación. Al apretar el tornillo la tuerca se expande y fija de esta forma los elementos. Zona de sujeción de 1,2 4,5 mm. Tornillo cilíndrico con hexágono interior, tampaño T 30. Material: Chapa de acero Superficie: Galvanizada Unidad de envase: -50 tuercas extensibles -Tornillos de fijación -Arandelas plásticas Código EAN: 4028177488847 Código eCl@ss 4.1: 27188101 Código eCl@ss 5.1: 27182504 Código eCl@ss 6.0: 27182504 Código eCl@ss 7.0: 27182590 Código eCl@ss 8.0: 23110815 Código ETIM 3.0: EC000325 Código ETIM 4.0: EC002358 Código ETIM 5.0: EC002358 Código ETIM 6.0: EC002358
