# Accesorios para armarios Técnica equipamiento 19", en pulgadas juego montaje 550x850mm - de Rittal

- Propiedad del archivo: CONSTRUNARIO
- Formato: FIEBDC-3/2012
- Programa: Construnario Versión 3.51
- Fecha de los precios: 18/03/2019
- Divisa: EUR

**LZ7063850** u Accesorios para armarios Técnica equipamiento 19", en pulgadas juego montaje 550x850mm - de Rittal
RITTAL Accesorios para armarios Técnica equipamiento 19", en pulgadas juego montaje 550x850mm variable en profundidad para bandejas para aparatos de 19? y cajones El juego de montaje se atornilla según distancia de los dos niveles de 482,6 mm (19?) en la profundidad entre las guías perfil en forma de U o L, o al bastidor de montaje de 482,6 mm (19?). Adecuado también para TE. Material: Chapa de acero Superficie: Galvanizada Unidad de envase: Incluye material de fijación Código EAN: 4028177147614 Código eCl@ss 4.1: 27188101 Código eCl@ss 5.1: 27189218 Código eCl@ss 6.0: 27189218 Código eCl@ss 7.0: 27189261 Código eCl@ss 8.0: 27189261 Código ETIM 3.0: EC000315 Código ETIM 4.0: EC002620 Código ETIM 5.0: EC002620 Código ETIM 6.0: EC002620
