# Accesorios para armarios Técnica equipamiento 19", Carriles deslizantes TE 695mm - de Rittal

- Propiedad del archivo: CONSTRUNARIO
- Formato: FIEBDC-3/2012
- Programa: Construnario Versión 3.51
- Fecha de los precios: 18/03/2019
- Divisa: EUR

**TE7963610** u Accesorios para armarios Técnica equipamiento 19", Carriles deslizantes TE 695mm - de Rittal
RITTAL Accesorios para armarios Técnica equipamiento 19", Carriles deslizantes TE 695mm para TE, bastidor de montaje de 19? Para montaje entre un nivel de fijación frontal y uno posterior. Las guías deslizantes soportan componentes en pulgadas de elevado peso. Capacidad de carga: 80 kg de carga estática Material: Chapa de acero Superficie: Galvanizada Unidad de envase: Incluye material de fijación. Como alternativa puede utilizarse: Guías deslizantes, variables en profundidad Código EAN: 4028177443969 Código eCl@ss 4.1: 27188101 Código eCl@ss 5.1: 27182504 Código eCl@ss 6.0: 27182504 Código eCl@ss 7.0: 27182590 Código eCl@ss 8.0: 27189261 Código ETIM 3.0: EC000325 Código ETIM 4.0: EC002620 Código ETIM 5.0: EC002620 Código ETIM 6.0: EC002620
