# Accesorios para armarios Técnica equipamiento 19", bastidor móvil compactos 600x600 - de Rittal

- Propiedad del archivo: CONSTRUNARIO
- Formato: FIEBDC-3/2012
- Programa: Construnario Versión 3.51
- Fecha de los precios: 18/03/2019
- Divisa: EUR

**SR2027200** u Accesorios para armarios Técnica equipamiento 19", bastidor móvil compactos 600x600 - de Rittal
RITTAL Accesorios para armarios Técnica equipamiento 19", bastidor móvil compactos 600x600 para AE Para montaje de módulos de electrónica, 482,6 mm (19?) sobre toda la altura. Descripción técnica: Bastidor rígido, de tubo cuadrangular y perfil soporte de 3 cantos soldado. Material: Chapa de acero Color: RAL 7035 Unidad de envase: Incl. bombín de doble paletón y accesorios de montaje. Accesorios: Bombín de cierre de 41 mm, ejecución C Código EAN: 4028177013971 Código eCl@ss 4.1: 27188101 Código eCl@ss 5.1: 27189239 Código eCl@ss 6.0: 27189239 Código eCl@ss 7.0: 27189261 Código eCl@ss 8.0: 27189261 Código ETIM 3.0: EC000319 Código ETIM 4.0: EC002620 Código ETIM 5.0: EC002620 Código ETIM 6.0: EC002620
