# Accesorios para armarios Gestión cableado, placa guía cables marco montaje - de Rittal

- Propiedad del archivo: CONSTRUNARIO
- Formato: FIEBDC-3/2012
- Programa: Construnario Versión 3.51
- Fecha de los precios: 18/03/2019
- Divisa: EUR

**TE7000685** u Accesorios para armarios Gestión cableado, placa guía cables marco montaje - de Rittal
RITTAL Accesorios para armarios Gestión cableado, placa guía de cables en el marco de montaje El juego de fijación se utiliza para la fijación posterior lateral de una placa guía de cables al marco de montaje dentro de los sistemas de armarios TE 7000 y TS. De esta forma se permite la integración de una gestión del cableado vertical independiente del bastidor de la caja. Material: Chapa de acero, galvanizada Unidad de envase: 1 placa guía de cables de 100 mm de anchura, 1700 mm de altura, incl. juego de fijación Código EAN: 4028177492141 Código eCl@ss 4.1: 27188101 Código eCl@ss 5.1: 27189224 Código eCl@ss 6.0: 27189224 Código eCl@ss 7.0: 27400604 Código eCl@ss 8.0: 27400604 Código ETIM 3.0: EC000322 Código ETIM 4.0: EC000322 Código ETIM 5.0: EC000322 Código ETIM 6.0: EC000322
