# Accesorios para armarios Gestión cableado, guías entrada variables en profundidad 500x895mm - de Rittal

- Propiedad del archivo: CONSTRUNARIO
- Formato: FIEBDC-3/2012
- Programa: Construnario Versión 3.51
- Fecha de los precios: 18/03/2019
- Divisa: EUR

**LT7858162** u Accesorios para armarios Gestión cableado, guías entrada variables en profundidad 500x895mm - de Rittal
RITTAL Accesorios para armarios Gestión cableado, guías entrada variables en profundidad 500x895mm Guías de entrada de cables, variables en profundidad para TS y marco de montaje de 19? Para la tracción de los cables. Estos pueden fijarse a la guía de entrada de cables mediante bridas o velcro. Las guías de entrada de cables pueden insertarse directamente en la parte posterior, en transversal de un marco de montaje de 19? o bien en la profundidad del armario entre dos marcos de montaje. Una fijación atornillada adicional asegura la unidad. La versión de la guía variable en profundidad permite la adaptación flexible de su longitud a la distancia de fijación determinada entre los dos marcos de montaje de 19?. Material: Chapa de acero Unidad de envase: Incl. accesorios de fijación. Accesorios: -Bridas para cables -Brida de velcro Código EAN: 4028177437388 Código eCl@ss 4.1: 27188101 Código eCl@ss 5.1: 27189221 Código eCl@ss 6.0: 27189221 Código eCl@ss 7.0: 27400604 Código eCl@ss 8.0: 27400604 Código ETIM 3.0: EC000322 Código ETIM 4.0: EC000322 Código ETIM 5.0: EC000322 Código ETIM 6.0: EC000322
