# Accesorios para armarios Gestión cableado, bridas cables 150mm - de Rittal

- Propiedad del archivo: CONSTRUNARIO
- Formato: FIEBDC-3/2012
- Programa: Construnario Versión 3.51
- Fecha de los precios: 18/03/2019
- Divisa: EUR

**SZ2597000** u Accesorios para armarios Gestión cableado, bridas cables 150mm - de Rittal
RITTAL Accesorios para armarios Gestión cableado, bridas para cables 150mm La solución para fijar de una forma rápida cables en el perfil del armario o piezas de montaje. Se encajan en una de las perforaciones redondas Código EAN: 4028177029002 Código eCl@ss 4.1: 27188101 Código eCl@ss 5.1: 27189223 Código eCl@ss 6.0: 27189223 Código eCl@ss 7.0: 27140702 Código eCl@ss 8.0: 27140702 Código ETIM 3.0: EC000322 Código ETIM 4.0: EC000046 Código ETIM 5.0: EC000046 Código ETIM 6.0: EC000046
