# Accesorios para armarios Gestión cableado, canal para cables 40mm - de Rittal

- Propiedad del archivo: CONSTRUNARIO
- Formato: FIEBDC-3/2012
- Programa: Construnario Versión 3.51
- Fecha de los precios: 18/03/2019
- Divisa: EUR

**TS8800751** u Accesorios para armarios Gestión cableado, canal para cables 40mm - de Rittal
RITTAL Accesorios para armarios Gestión cableado, canal para cables 40mm para placa de montaje ·Adecuado para los canales para cables para prefil TS vertical. En caso de montaje de la placa de montaje TS en la posición más retardada, los canales horizontales se enrasan con los verticales. ·Para montaje en superficies Material: -PVC duro -Baja inflamabilidad, autoextinguible -Resistente a temperaturas hasta +60°C Color: Semejante a RAL 7030 Unidad de envase: 1 juego = 1 canal para cables con tapa. Descripción técnica: -Profundidad: 80 mm -Longitud: 2000 mm, posibilidad de acortar -Anchura travesaño: 5,5 mm -Anchura ranura: 4,5 mm Código EAN: 4028177445451 Código eCl@ss 4.1: 27188101 Código eCl@ss 5.1: 27189224 Código eCl@ss 6.0: 27189224 Código eCl@ss 7.0: 27400703 Código eCl@ss 8.0: 27400703 Código ETIM 3.0: EC000322 Código ETIM 4.0: EC000012 Código ETIM 5.0: EC000012 Código ETIM 6.0: EC000012
