# Accesorios para armarios Equipamiento interior, Puesta a tierra fijación chapas M8 - de Rittal

- Propiedad del archivo: CONSTRUNARIO
- Formato: FIEBDC-3/2012
- Programa: Construnario Versión 3.51
- Fecha de los precios: 07/03/2019
- Divisa: EUR

**SZ2570200** u Accesorios para armarios Equipamiento interior, Puesta a tierra fijación chapas M8 - de Rittal
RITTAL Accesorios para armarios Equipamiento interior, Puesta a tierra fijación chapas M8 Material de fijación para chapas de suelo Para la fijación de cintas y trenzas planas de puesta a tierra a: ·Chapas de suelo Rápido montaje mediante tuercas autoroscantes Código EAN: 4028177565630 Código eCl@ss 4.1: 27188101 Código eCl@ss 5.1: 27189215 Código eCl@ss 6.0: 27189215 Código eCl@ss 7.0: 27149205 Código eCl@ss 8.0: 27189234 Código ETIM 3.0: EC000329 Código ETIM 4.0: EC002625 Código ETIM 5.0: EC002625 Código ETIM 6.0: EC002625
