# Luminaria LED 1200 C/Enchufe 100-240V - de Rittal

- Propiedad del archivo: CONSTRUNARIO
- Formato: FIEBDC-3/2012
- Programa: Construnario Versión 3.51
- Fecha de los precios: 07/03/2019
- Divisa: EUR

**SZ2500310** u Luminaria LED 1200 C/Enchufe 100-240V - de Rittal
Luminaria LED 1200 C/Enchufe 100-240V Código EAN: 4028177806986 Código eCl@ss 4.1: 27188101 Código eCl@ss 5.1: 27189241 Código eCl@ss 6.0: 27189241 Código eCl@ss 7.0: 27189241 Código eCl@ss 8.0: 27189241 Código ETIM 3.0: EC000321 Código ETIM 4.0: EC000321 Código ETIM 5.0: EC000321 Código ETIM 6.0: EC000321
