# Accesorios para armarios Equipamiento interior, Elementos fijación, tornillos alomados - de Rittal

- Propiedad del archivo: CONSTRUNARIO
- Formato: FIEBDC-3/2012
- Programa: Construnario Versión 3.51
- Fecha de los precios: 07/03/2019
- Divisa: EUR

**SZ2489500** u Accesorios para armarios Equipamiento interior, Elementos fijación, tornillos alomados - de Rittal
RITTAL Accesorios para armarios Equipamiento interior, Elementos fijación, tornillos alomados Tornillos autorroscantes Para las perforaciones redondas de 4,5 mm de Ø en el perfil del armario, guías y chasis de montaje Código EAN: 4028177462977 Código eCl@ss 4.1: 27188101 Código eCl@ss 5.1: 27189234 Código eCl@ss 6.0: 27189234 Código eCl@ss 7.0: 27189234 Código eCl@ss 8.0: 23110117 Código ETIM 3.0: EC000318 Código ETIM 4.0: EC000891 Código ETIM 5.0: EC000891 Código ETIM 6.0: EC000891
