# Accesorios para armarios Equipamiento interior, Elementos fijación, tuercas encastadas M6 - de Rittal

- Propiedad del archivo: CONSTRUNARIO
- Formato: FIEBDC-3/2012
- Programa: Construnario Versión 3.51
- Fecha de los precios: 07/03/2019
- Divisa: EUR

**KS1482000** u Accesorios para armarios Equipamiento interior, Elementos fijación, tuercas encastadas M6 - de Rittal
RITTAL Accesorios para armarios Equipamiento interior, Elementos fijación, tuercas encastadas M6 para KS Para la fijación de elementos de montaje en los puntos de fijación inyectados en la puerta y dorsal de la caja. Longitud de la parte roscada del tornillo 8 mm Código EAN: 4028177007178 Código eCl@ss 4.1: 27188101 Código eCl@ss 5.1: 27189234 Código eCl@ss 6.0: 27189234 Código eCl@ss 7.0: 27189234 Código eCl@ss 8.0: 23110902 Código ETIM 3.0: EC000318 Código ETIM 4.0: EC002343 Código ETIM 5.0: EC002343 Código ETIM 6.0: EC002343
