# Accesorios para armarios Equipamiento interior, Sistemas barras, guía adaptación 2200mm - de Rittal

- Propiedad del archivo: CONSTRUNARIO
- Formato: FIEBDC-3/2012
- Programa: Construnario Versión 3.51
- Fecha de los precios: 07/03/2019
- Divisa: EUR

**TS8800320** u Accesorios para armarios Equipamiento interior, Sistemas barras, guía adaptación 2200mm - de Rittal
RITTAL Accesorios para armarios Equipamiento interior, Sistemas barras, guía adaptación 2200mm para compatibilidad PS Montaje en los perfiles verticales de los armarios TS (en toda la altura del armario o parcialmente) para crear la compatibilidad con: -Carril de montaje PS 23 x 23 mm -Chasis de montaje PS 23 x 73 mm -Chasis de sistema PS 23 x 73 mm Material: Chapa de acero Superficie: Galvanizada Unidad de envase: Incl. tornillos de fijación. Accesorios: Tornillos Como alternativa puede utilizarse: Tuerca a presión Código EAN: 4028177212664 Código eCl@ss 4.1: 27188101 Código eCl@ss 5.1: 27189250 Código eCl@ss 6.0: 27189250 Código eCl@ss 7.0: 23159101 Código eCl@ss 8.0: 27189234 Código ETIM 3.0: EC000318 Código ETIM 4.0: EC002625 Código ETIM 5.0: EC002625 Código ETIM 6.0: EC002625
