# Accesorios para armarios Equipamiento interior, Placas montaje TS 2000mm - de Rittal

- Propiedad del archivo: CONSTRUNARIO
- Formato: FIEBDC-3/2012
- Programa: Construnario Versión 3.51
- Fecha de los precios: 07/03/2019
- Divisa: EUR

**TS8614200** u Accesorios para armarios Equipamiento interior, Placas montaje TS 2000mm - de Rittal
RITTAL Accesorios para armarios Equipamiento interior, Placas montaje TS 2000mm para TS, anchura 400 mm Ajustable en profundidad en retícula de 25 mm. Material: Chapa de acero, 3 mm Superficie: Galvanizada Unidad de envase: Incl. material de fijación. Accesorios: -Carril de montaje TS 18 x 38 mm, como guía deslizante para placas de montaje -Subdivisión de la anchura TS, en montaje en armarios más anchuras Código EAN: 4028177541771 Código eCl@ss 4.1: 27188101 Código eCl@ss 5.1: 27189231 Código eCl@ss 6.0: 27189231 Código eCl@ss 7.0: 27409216 Código eCl@ss 8.0: 27409216 Código ETIM 3.0: EC000213 Código ETIM 4.0: EC000213 Código ETIM 5.0: EC000213 Código ETIM 6.0: EC000213
