# Accesorios para armarios Equipamiento interior, Placas montaje fijación - de Rittal

- Propiedad del archivo: CONSTRUNARIO
- Formato: FIEBDC-3/2012
- Programa: Construnario Versión 3.51
- Fecha de los precios: 07/03/2019
- Divisa: EUR

**CM5001075** u Accesorios para armarios Equipamiento interior, Placas montaje fijación - de Rittal
RITTAL Accesorios para armarios Equipamiento interior, Placas montaje fijación para CM, pupitre compacto TP, parte inferior TP para elevadas cargas dinámicas Cuando sea necesario crear en por ej. armarios móviles (instalaciones de grúa, etc.) una conexión directa de la placa de montaje con la construcción mural/de soporte. Ensayado en base a la norma DIN EN 60 721 grado 4M4, con 150 kg de peso distribuidos uniformemente sobre la placa de montaje. Simplemente atornillar a los taladros existentes en la placa de montaje para: Fijación mural desde dentro directamente mediante ángulo y armario a la pared/construcción soporte. Fijación mural desde fuera Los tornillos, por ej. para el soporte para fijación mural, pueden introducirse desde fuera en la tuerca de chapa. Material: Chapa de acero Superficie: Galvanizada Unidad de envase: Incl. material de fijación. Código EAN: 4028177541979 Código eCl@ss 4.1: 27188101 Código eCl@ss 5.1: 27189231 Código eCl@ss 6.0: 27189231 Código eCl@ss 7.0: 27409216 Código eCl@ss 8.0: 27189234 Código ETIM 3.0: EC000213 Código ETIM 4.0: EC002625 Código ETIM 5.0: EC002625 Código ETIM 6.0: EC002625
