# Accesorios para armarios Techo/Fijación mural, Piezas distanciamiento 20mm - de Rittal

- Propiedad del archivo: CONSTRUNARIO
- Formato: FIEBDC-3/2012
- Programa: Construnario Versión 3.51
- Fecha de los precios: 07/03/2019
- Divisa: EUR

**SZ2423000** u Accesorios para armarios Techo/Fijación mural, Piezas distanciamiento 20mm - de Rittal
RITTAL Accesorios para armarios Techo/Fijación mural, Piezas distanciamiento 20mm para chapa de techo TS Para elevar el techo TS para la aireación, en tres alturas diferentes. ¡No adecuado para transporte con grúa! Material: Acero de perfil hexagonal Superficie: Galvanizada Unidad de envase: Incl. material de fijación Código EAN: 4028177022799 Código eCl@ss 4.1: 27188101 Código eCl@ss 5.1: 27182403 Código eCl@ss 6.0: 27182403 Código eCl@ss 7.0: 27182405 Código eCl@ss 8.0: 27189234 Código ETIM 3.0: EC000744 Código ETIM 4.0: EC002625 Código ETIM 5.0: EC002625 Código ETIM 6.0: EC002625
