# Accesorios para armarios Techo/Fijación mural, Chapas techo IP 2X, 1200x600mm - de Rittal

- Propiedad del archivo: CONSTRUNARIO
- Formato: FIEBDC-3/2012
- Programa: Construnario Versión 3.51
- Fecha de los precios: 07/03/2019
- Divisa: EUR

**MP9660265** u Accesorios para armarios Techo/Fijación mural, Chapas techo IP 2X, 1200x600mm - de Rittal
RITTAL Accesorios para armarios Techo/Fijación mural, Chapas techo IP 2X, 1200x600mm para SV-TS Para armarios SV-TS 8 sin techo, así como para intercambiar por el techo de serie de otros armarios TS. Material: Chapa de acero, 1,5 mm Superficie: Pintura estructurada Color: RAL 7035 Unidad de envase: Incl. accesorios de fijación. Adicionalmente se precisa: Bridas para entrada de cables Código EAN: 4028177464971 Código eCl@ss 4.1: 27188101 Código eCl@ss 5.1: 27189234 Código eCl@ss 6.0: 27189234 Código eCl@ss 7.0: 27182405 Código eCl@ss 8.0: 27182405 Código ETIM 3.0: EC000744 Código ETIM 4.0: EC000744 Código ETIM 5.0: EC000744 Código ETIM 6.0: EC000744
