# Sistema de pie completo 360x995x500 - de Rittal

- Propiedad del archivo: CONSTRUNARIO
- Formato: FIEBDC-3/2012
- Programa: Construnario Versión 3.51
- Fecha de los precios: 05/03/2019
- Divisa: EUR

**CPT6135000** u Sistema de pie completo 360x995x500 - de Rittal
RITTAL Sistema de pie completo 360x995x500 El sistema adecuado para cada aplicación: ·Ejecución fija o móvil ·Diferentes variantes de diseño ·Protección segura de la gestión de cableados Color: RAL 7035 Capacidad de carga: 15 kg Código EAN: 4028177119338 Código eCl@ss 4.1: 27188101 Código eCl@ss 5.1: 27189242 Código eCl@ss 6.0: 27189242 Código eCl@ss 7.0: 27182604 Código eCl@ss 8.0: 27182604 Código ETIM 3.0: EC000721 Código ETIM 4.0: EC002534 Código ETIM 5.0: EC002620 Código ETIM 6.0: EC002534
