# Cajas de bordes HD 300x200x120 - de Rittal

- Propiedad del archivo: CONSTRUNARIO
- Formato: FIEBDC-3/2012
- Programa: Construnario Versión 3.51
- Fecha de los precios: 05/03/2019
- Divisa: EUR

**HD1674600** u Cajas de bordes HD 300x200x120 - de Rittal
RITTAL Cajas de bordes HD 300x200x120 Material: -Caja y tapa: acero inoxidable 1.4301 (AISI 304) de 1,5 mm -Escuadra de montaje: chapa de acero, galvanizada, 2,0 mm -Cierres rápidos: acero inoxidable -Junta: silicona, conforme con FDA 21 CFR 177.2600 Superficie: -Caja y tapa: pulimentado, grano 400, RA < 0,8 ìm -Junta:color azul (RAL 5010) Grado de protección: IP 66 según EN 60 529 IP 69K según DIN 40 050-9 cumple NEMA 13 cumple NEMA 4X cumple NEMA 3R Unidad de envase: -Caja cerrada en todo el contorno -Tapa -Escuadra de montaje (premontada) -Junta y cierres rápidos (adjuntos) Medidas: Delante: 300x200x120 Detrás: 327x227x120 Código EAN: 4028177639768 Código eCl@ss 4.1: 27180101 Código eCl@ss 5.1: 27180102 Código eCl@ss 6.0: 27180102 Código eCl@ss 7.0: 27180101 Código eCl@ss 8.0: 27180101 Código ETIM 3.0: EC000058 Código ETIM 4.0: EC002713 Código ETIM 5.0: EC002713 Código ETIM 6.0: EC002713
