# Accesorios para armarios Puertas/Cierres Ventanas/Tableros mando, retentor FT abatible - de Rittal

- Propiedad del archivo: CONSTRUNARIO
- Formato: FIEBDC-3/2012
- Programa: Construnario Versión 3.51
- Fecha de los precios: 07/03/2019
- Divisa: EUR

**FT2772000** u Accesorios para armarios Puertas/Cierres Ventanas/Tableros mando, retentor FT abatible - de Rittal
RITTAL Accesorios para armarios Puertas/Cierres Ventanas/Tableros mando, retentor FT abatible Mediante un amortiguador de aire se mantiene la ventana abierta (hacia arriba o lateralmente). Con la ventana cerrada el amotiguador de aire queda oculto en el perfil del marco Código EAN: 4028177032194 Código eCl@ss 4.1: 27188101 Código eCl@ss 5.1: 27189252 Código eCl@ss 6.0: 27189252 Código eCl@ss 7.0: 27182301 Código eCl@ss 8.0: 27189266 Código ETIM 3.0: EC000456 Código ETIM 4.0: EC002626 Código ETIM 5.0: EC002626 Código ETIM 6.0: EC002626
