# Accesorios para armarios Puertas/Cierres Ventanas/Tableros mando, ventana transparente 34mm, 497x497 - de Rittal

- Propiedad del archivo: CONSTRUNARIO
- Formato: FIEBDC-3/2012
- Programa: Construnario Versión 3.51
- Fecha de los precios: 07/03/2019
- Divisa: EUR

**FT2733000** u Accesorios para armarios Puertas/Cierres Ventanas/Tableros mando, ventana transparente 34mm, 497x497 - de Rittal
RITTAL Accesorios para armarios Puertas/Cierres Ventanas/Tableros mando, ventana transparente 34mm, 497x497 Para montaje a ·AE en lugar de puerta ·Superficies Material: -Marco: aluminio, anodizado natural -Cristal: cristal acrílico Grado de protección: IP 54 según EN 60 529 Unidad de envase: Incl. maneta plástica con bombín de seguridad nº 3524 E. Profundidad máx. de montaje: (profundidad 4 mm) Superficie libre: (anchura 60 mm) x (altura 60 mm) Atención: Otras dimensiones bajo demanda Código EAN: 4028177031791 Código eCl@ss 4.1: 27188101 Código eCl@ss 5.1: 27182301 Código eCl@ss 6.0: 27182301 Código eCl@ss 7.0: 27182301 Código eCl@ss 8.0: 27182204 Código ETIM 3.0: EC000456 Código ETIM 4.0: EC000747 Código ETIM 5.0: EC000747 Código ETIM 6.0: EC000747
