# Accesorios para armarios Suelo, zócalo ES, pupitre universal TP 100x600x400 - de Rittal

- Propiedad del archivo: CONSTRUNARIO
- Formato: FIEBDC-3/2012
- Programa: Construnario Versión 3.51
- Fecha de los precios: 07/03/2019
- Divisa: EUR

**SZE2890000** u Accesorios para armarios Suelo, zócalo ES, pupitre universal TP 100x600x400 - de Rittal
RITTAL Accesorios para armarios, Suelo zócalo Pies de nivelación M16 Para montaje directo bajo el zócalo TS y el zócalo, completo. Para facilitar la limpieza del suelo y compensar desniveles del suelo. Carga admisible: Carga estática máx. permitida: 400 kg por pie Campo de ajuste: M16: 45 mm 120 mm Material: Acero inoxidable 1.4301 (AISI 304) Como alternativa puede utilizarse: Pies de nivelación Hygienic Design Código EAN: 4028177034044 Código eCl@ss 4.1: 27188101 Código eCl@ss 5.1: 27189235 Código eCl@ss 6.0: 27189235 Código eCl@ss 7.0: 27182003 Código eCl@ss 8.0: 27182003 Código ETIM 3.0: EC000721 Código ETIM 4.0: EC000721 Código ETIM 5.0: EC002620 Código ETIM 6.0: EC000721
