# Guías conductoras de corriente PSM – DK7856.006 - de Rittal

- Propiedad del archivo: CONSTRUNARIO
- Formato: FIEBDC-3/2012
- Programa: Construnario Versión 3.51
- Fecha de los precios: 07/03/2019
- Divisa: EUR

**Ri7856006** u Guías conductoras de corriente PSM – DK7856.006 - de Rittal
RITTAL Power System Module PSM Plus, Guías conductoras corriente con cable 2 alimentaciones Guías conductoras de corriente PSM + Módulos de bases de enchufe PSM Guía conductora de corriente PSM El sistema modular permite un equipamiento básico de los racks mediante un carril soporte vertical con alimentación monofásica/trifásica. Los diferentes módulos de bases de enchufe para la alimentación de los componentes activos pueden encajarse en el carril soporte. Incluso encontrándose en pleno funcionamiento, ya que el perfil se encuentra protegido contra contactos. Módulos de bases de enchufes PSM Posibilidad de montaje a presión de diferentes módulos, Schuko, IEC320 o semejantes, también mezclados, en el carril soporte. Puede realizarlo de forma sencilla personal no técnico gracias al sistema plug & play con protección contra contactos. Datos técnicos/Ventajas: ·Cada módulo toma sobre el carril una fase, según la dirección de montaje de la alimentación A o de la alimentación redundante B. ·Montaje monofásico/trifásico con una intensidad máx. de 2 x (3 x 16 A). ·Posibilidad de alimentación trifásica redundante. ·El circuito redundante se encuentra completamente separado de las 3 fases del carril. ·Posibilidad de ampliación sin interrupción del servicio. ·Los módulos pueden equiparse con una protección contra sobretensión integrada, que en caso de sobretensión desconecta únicamente el módulo afectado. El resto de los módulos permanecen en servicio. ·Posibilidad de integrar una protección contra sobretensiones en el cable de entrada. ·Diferentes módulos también con medición de corriente y salidas conmutables. Adicionalmente se precisa: Módulos de bases de enchufes PSM Accesorios: -Juego de fijación para guías conductoras PSM -Cables de conexión -Bloqueo de cables -Protección contra sobretensión Código EAN: 4028177616189 Código eCl@ss 4.1: 27188101 Código eCl@ss 5.1: 27143401 Código eCl@ss 6.0: 27143401 Código eCl@ss 7.0: 27371306 Código eCl@ss 8.0: 27371306 Código ETIM 3.0: EC000330 Código ETIM 4.0: EC000215 Código ETIM 5.0: EC002762 Código ETIM 6.0: EC000215
