# Mando/Regulación, Higrostato - de Rittal

- Propiedad del archivo: CONSTRUNARIO
- Formato: FIEBDC-3/2012
- Programa: Construnario Versión 3.51
- Fecha de los precios: 06/03/2019
- Divisa: EUR

**Acces.3118000** u Mando/Regulación, Higrostato - de Rittal
RITTAL Mando/Regulación, Higrostato El higrostato conecta automáticamente la resistencia calefactora o el ventilador en caso de que la humedad relativa del armario sobrepase el valor determinado. De esta manera se eleva la humedad relativa por encima del punto de rocío, con el fin de evitar la condensación en los circuitos o componentes eléctricos. Datos técnicos: -Características del contacto: Contacto conmutado de un polo de ruptura brusca. -Carga de contacto admisible: c.a. ~ 5 (0,2)1) A c.c. = máx. 20 W 1) = carga inductiva para cos ? = 0,6 -Campo de regulación: 50 100 % h.r. -Peso: aprox. 100 g -Dimensiones: 71 x 71 x 33,5 mm -Histéresis: de aprox. 4 % -Montaje flexible sobre carril soporte de 35 mm según EN 50 022 vertical u horizontal, así como fijación a presión en el perfil de armario TS/ES o sobre la placa de montaje mediante adaptador adjunto. Accesorios: Pletina de montaje TS con guía omega integrada Código EAN: 4028177036734 Código eCl@ss 4.1: 27188101 Código eCl@ss 5.1: 27180792 Código eCl@ss 6.0: 27180792 Código eCl@ss 7.0: 27210708 Código eCl@ss 8.0: 27210708 Código ETIM 3.0: EC000855 Código ETIM 4.0: EC002008 Código ETIM 5.0: EC002008 Código ETIM 6.0: EC002008
