# Chiller para agua, TopTherm 4, 6000 W - de Rittal

- Propiedad del archivo: CONSTRUNARIO
- Formato: FIEBDC-3/2012
- Programa: Construnario Versión 3.51
- Fecha de los precios: 05/03/2019
- Divisa: EUR

**RÜ3334660** u Chiller para agua, TopTherm 4, 6000 W - de Rittal
Los TopTherm Chiller en montaje en el techo o como variante stand-alone son flexibles y compactos. Ofrecen una refrigeración centralizada y rentable del agua de refrigeración y alimentan con ella, entre otros, a los intercambiadores de calor aire/agua. Según estándar con condensador con recubrimiento nano. Código EAN: 4028177553422 Código eCl@ss 4.1: 27180701 Código eCl@ss 5.1: 27180713 Código eCl@ss 6.0: 27180713 Código eCl@ss 7.0: 27180713 Código eCl@ss 8.0: 27180713 Código ETIM 3.0: EC000855 Código ETIM 4.0: EC002516 Código ETIM 5.0: EC002516 Código ETIM 6.0: EC002516
