# Sistemas de barras equipamiento 1-4, Zona conexión 4b 150x400/600mm - de Rittal

- Propiedad del archivo: CONSTRUNARIO
- Formato: FIEBDC-3/2012
- Programa: Construnario Versión 3.51
- Fecha de los precios: 05/03/2019
- Divisa: EUR

**SV9674701** u Sistemas de barras equipamiento 1-4, Zona conexión 4b 150x400/600mm - de Rittal
RITTAL Sistemas de barras equipamiento 1-4, Zona conexión 4b 150x400/600mm para área de salida modular Para el cierre de las conexiones (bornes) de la zona de aparellaje, de barras y de cableados según tamaño 4b según IEC 61 439-2. Los módulos de conexión se montan, adaptándolos a las alturas de los módulos de función, a los módulos laterales del módulo para cableado. En caso necesario es posible montar una regleta al estribo de montaje incluido en la unidad de envase. Material: Chapa de acero, galvanizada, 1,5 mm Unidad de envase: Incluye material de fijación. Atención: ¡Para el montaje de módulos de conexión la anchura mín. del área de cableado debe ser de 400 mm! Adicionalmente se precisa: Módulos laterales para área de función para subdivisión interior Código EAN: 4028177606302 Código eCl@ss 4.1: 27188101 Código eCl@ss 5.1: 27370302 Código eCl@ss 6.0: 27370302 Código eCl@ss 7.0: 27400613 Código eCl@ss 8.0: 27400613 Código ETIM 3.0: EC001166 Código ETIM 4.0: EC001900 Código ETIM 5.0: EC001900 Código ETIM 6.0: EC001900
