# Barras RiLine PLS-Mini, Carriles soporte 35x7, 5mm 54mm - de Rittal

- Propiedad del archivo: CONSTRUNARIO
- Formato: FIEBDC-3/2012
- Programa: Construnario Versión 3.51
- Fecha de los precios: 05/03/2019
- Divisa: EUR

**SV3548000** u Barras RiLine PLS-Mini, Carriles soporte 35x7, 5mm 54mm - de Rittal
RITTAL Barras RiLine PLS-Mini, Carriles soporte 35x7,5mm 54mm para adaptadores de aparellaje PLS-Mini Material: Chapa de acero Superficie: Galvanizada Unidad de envase: Incl. tornillos de fijación y protección antideslizamientos lateral Código EAN: 4028177044135 Código eCl@ss 4.1: 27188101 Código eCl@ss 5.1: 27370302 Código eCl@ss 6.0: 27370302 Código eCl@ss 7.0: 27370301 Código eCl@ss 8.0: 27141143 Código ETIM 3.0: EC001166 Código ETIM 4.0: EC001285 Código ETIM 5.0: EC001285 Código ETIM 6.0: EC001285
