# Placa de montaje para equipamiento interior individual 220x150mm - de Rittal

- Propiedad del archivo: CONSTRUNARIO
- Formato: FIEBDC-3/2012
- Programa: Construnario Versión 3.51
- Fecha de los precios: 05/03/2019
- Divisa: EUR

**PK9549000** u Placa de montaje para equipamiento interior individual 220x150mm - de Rittal
RITTAL Placa de montaje para equipamiento interior individual 220x150mm Para armarios PK 9520.000/.100, PK 9521.000/.100, PK 9521.050, PK 9522.000/.100 Material: Laminado de 2,5 mm a base de papel kraft con resina melamina-fenólica. Color: RAL 7035. Unidad de envase: -Placa de montaje. -Tornillos de fijación autorroscantes. Código EAN: 4028177140110 Código eCl@ss 4.1: 27180101 Código eCl@ss 5.1: 27189234 Código eCl@ss 6.0: 27189234 Código eCl@ss 7.0: 27189234 Código eCl@ss 8.0: 27409216 Código ETIM 3.0: EC000213 Código ETIM 4.0: EC000213 Código ETIM 5.0: EC000213 Código ETIM 6.0: EC000213
