# Cinta HYBRIS-TAPE-O - de Actis

- Propiedad del archivo: CONSTRUNARIO
- Formato: FIEBDC-3/2012
- Programa: Construnario Versión 3.51
- Fecha de los precios: 08/04/2022
- Divisa: EUR

**NN032** u Cinta HYBRIS-TAPE-O - de Actis
La cinta HYBRIS-TAPE-O (Rollo de 200 mm x 10 ml) de ACTIS es una banda adhesiva de estanqueidad que permite asegurar la estanqueidad al aire y vapor de agua de los encuentros aislante/carpinterías y aislante/estructuras (cuando los paneles se instalan entre montantes metálicos o de madera). Especial Edificios de Consumo de Energía casi Nulo. PARA LOS PANELES HYBRIS, HCONTROL HYBRID Y TRISO HYBRID'S
