# Traviesas bordillo

- Propiedad del archivo: CONSTRUNARIO
- Formato: FIEBDC-3/2012
- Programa: Construnario Versión 3.51
- Fecha de los precios: 17/12/2015
- Divisa: EUR

**FGTRAB** u Traviesas bordillo
Traviesas de madera, obtenidas a través de un proceso de: aserrado, secado y autoclave. La traviesa bordillo se presenta cepillada y con un canto redondeado. Su aplicación es variada siendo especialmente útil en: delimitaciones de paseos y jardines; bordillos; escalones. Conocidas en el mercado como ecológicas, las traviesas de Finsa se obtienen por aserrado del tronco de pino y son sometidas a un proceso de secado y posteriormente tratamiento en autoclave que les confiere durabilidad y un gran atractivo estético. Clase de Riesgo 4, definida en la norma UNE EN 351-1 “Madera maciza tratada con productos protectores. Parte 1 Clasificación de las penetraciones y retenciones de los productos protectores” Medidas disponibles: - 2500x220x80 mm. - 1220x220x80 mm. Colores: - Verde. - Marrón.
