# Finsa Natur - Chapas tintadas

- Propiedad del archivo: CONSTRUNARIO
- Formato: FIEBDC-3/2012
- Programa: Construnario Versión 3.51
- Fecha de los precios: 18/12/2015
- Divisa: EUR

**FINNATCHTIN** m2 Finsa Natur - Chapas tintadas
Tableros disponibles: - Fimapan std. - Fimapan H P3. - Fimapan Ignífugo B-s2, d0. - Fibrapan std. - Fibrapan hidrófugo MDF.HLS. - Fibrapan ignífugo B-s2, d0. - Fimplynatur. Espesores disponibles_ -6 mm. - 9 mm. - 10 mm. - 11 mm. - 13 mm. - 16 mm. - 19 mm. - 22 mm. - 23 mm. - 26 mm. - 31 mm. - 41 mm. Medidas disponibles: - 2440x1220 mm. - 2440x1830 mm. - 2480x1880 mm. - 2500x1830 mm. - 2750x1830 mm. - 3050x1220 mm - 2500x1250 mm. Acabados disponibles: - EU 010. - EU 012. - EU 013. - KT 011. - NG 037. - RE 055. - RE 068. - TU 185. - TU 222.
