# Faus Blue

- Propiedad del archivo: CONSTRUNARIO
- Formato: FIEBDC-3/2012
- Programa: Construnario Versión 3.51
- Fecha de los precios: 18/12/2015
- Divisa: EUR

**FAUSBLUE** m2 Faus Blue
Suelo laminado Faus óxidos y cerámicas de dimensiones de lama aproximadas 1200x400 mm y 8 mm de espesor fabricado mediante DPL con soporte HDF color verde resistente a la humedad, recubierto inferiormente con papel impregnado con resinas de melamina y superiormente con papel decorativo impregnado con resinas de melamina y overlay, perfilado perimetralmente con clic Fausloc para instalación sin cola, con sistema de protección integrada de juntas JointGuard. Clase AC4 de resistencia a la abrasión. Acabados disponiles: - 6893 Vulcano gris. - 68BG Vulcano Buga. - C83J Travertino Marettimo. - DRFB Chess Black. - DF21 Yanam Marfíl. - ENLE Óxido mármol. - ENT4 Óxido carbón. - EN93 Óxido gris. - CC20 Porcelana Molise. - 1DL6 Framefloor Cement. - 28E9 Peral Onil.
