# Suelo laminado modelo Roble Gaia Dámata de la gama Finfloor Supreme de Finsa. Ancho: 24 cm. Largo: 1310 mm

- Propiedad del archivo: CONSTRUNARIO
- Formato: FIEBDC-3/2012
- Programa: Construnario Versión 3.51
- Fecha de los precios: 08/11/2022
- Divisa: EUR

**FFSUPGA_DA** m2 Suelo laminado modelo Roble Gaia Dámata de la gama Finfloor Supreme de Finsa. Ancho: 24 cm. Largo: 1310 mm
Finfloor Supreme Estructura "sincronizada" con largo 1310 mm y ancho 24 cm. Las lamas presentan un aspecto estilizado y elegante que junto a al acabado mate Wood impresión y el bisel longitudinal consiguen la profundidad, el tacto y el aspecto de los tablones de madera natural. Acabado: Wood Impression.- Reproducción fiel de los materiales originales consiguiendo que la textura de la madera coincida a la perfección con el diseño.
