# RO² MD BIO 1 THERMO - de Culligan

- Propiedad del archivo: CONSTRUNARIO
- Formato: FIEBDC-3/2012
- Programa: Construnario Versión 3.51
- Fecha de los precios: 22/11/2023
- Divisa: EUR

**00763766CLG** u RO² MD BIO 1 THERMO - de Culligan
- Caudal de producción (l/h): 730 - Connexiones Entrada: 1 Salida: 1 Desagüe: 1 - Recuperación sistema %: 60-75 - Tensión eléctrica: 3x400V 50Hz - Número membranas instaladas: 1+1 - Potencia motor bomba (kW): 2x3 El dispositivo médico RO² MD BIO THERMO es el sistema de tratamiento de agua para hemodiálisis más avanzado tecnológicamente de Culligan. Utiliza lo último en tecnología de tratamiento de agua mezclando la bi-ósmosis con la sanitización térmica a 85 oC. El sistema RO² bi-ósmosis consiste en dos sistemas de ósmosis inversa separadas operando en serie para producir agua de la más alta calidad y pureza. Al operar en serie el sistema trata con eficacia el agua dos veces obteniendo agua de máxima calidad. El hecho de tener dos sistemas de ósmosis hace posible que en caso de emergencia uno de los sistemas de ósmosis opere sin necesidad del otro, obteniendo agua de calidad, la cabina pasará a operar de esta manera de forma automática. Características principales: • Membranas de ósmosis especialmente preparadas para soportar altas temperaturas. • Conexiones en acero inoxidable. • Ambos sitemas de ósmosis inversa en la misma cabina. • Panel de control táctil LCD color 12” con capacidad de realizar gráficos y mirar en tiempo real el funcionamiento del equipo. • Sistema de bi-ósmosis. • Sanitización de las membranas eliminando posibles contaminaciones biológicas.
