# HB 1550 FRP - de Culligan

- Propiedad del archivo: CONSTRUNARIO
- Formato: FIEBDC-3/2012
- Programa: Construnario Versión 3.51
- Fecha de los precios: 22/11/2023
- Divisa: EUR

**00763697CLG** u HB 1550 FRP - de Culligan
- Litros de resina (l): 1500 - Conexiones IN/OUT: 2 1/2 - Conexiones desagüe: 1 1/2 - Depósito sal recomendado (l): 2460 - Cap. Intercambio (m3xºf) / consumo de sal (Kg): mín 5549 / 111 máx 8325 / 300 Los descalcificadores ULTRALINE FRP son ideales para usos comerciales e industriales, pueden tratar caudales de agua hasta 75 m³/h. Las diferentes etapas del proceso (servicio, lavado y regeneración) se controlan mediante un panel de control electrónico que conecta con las válvulas por medio de una válvula piloto de distribución. Características generales: • La regeneración se realiza mediante uno de los dos sistemas siguientes: - Sistema de sal sólida formado por el depósito de sal en polietileno, dotado con todos los accesorios para la formación de salmuera (Disolver, válvula de retención y válvula de aspiración). - Sistema de inyección de salmuera líquida que consta de una motobomba en acero inoxidable AISI 316, un regulador de caudal y una válvula de membrana. • Los tanques están fabricados en poliéster y reforzados con fibra de vidrio y resina epoxi. • Las válvulas son de NORYL para toda la gama. • Configurable de manera simplex, dúplex o tríplex. • Dotado del controlador GBE • Los modelos de 2 1/2” tienen válvulas de diafragma y los de 3 “, válvula de mariposa. • El accionamiento puede ser hidráulico o neumático.
