# ST610221 - Células para la detección de ozono - de Culligan

- Propiedad del archivo: CONSTRUNARIO
- Formato: FIEBDC-3/2012
- Programa: Construnario Versión 3.51
- Fecha de los precios: 22/11/2023
- Divisa: EUR

**ST610221CLG** u ST610221 - Células para la detección de ozono - de Culligan
- Células para la detección de ozono, auto-compensación de la temperatura, posibilidad de uso con escasa presencia de tensoactivos. - Temperatura máx 45°C, presión máx 1 bar B= rango 0.005...1.000 ppm M= rango 0.05…5.00 ppm
