# SU610203 - Células para la detección del cloro libre inorgánico - de Culligan

- Propiedad del archivo: CONSTRUNARIO
- Formato: FIEBDC-3/2012
- Programa: Construnario Versión 3.51
- Fecha de los precios: 22/11/2023
- Divisa: EUR

**SU610203CLG** u SU610203 - Células para la detección del cloro libre inorgánico - de Culligan
- Célula para la detección del cloro libre inorgánico, auto- compensación de la temperatura. - Temperatura máx 70°C, presión máx 5 bar Rango: 0.03...10.00 ppm
