# ST610210 - Células para la detección del cloro libre inorgánico - de Culligan

- Propiedad del archivo: CONSTRUNARIO
- Formato: FIEBDC-3/2012
- Programa: Construnario Versión 3.51
- Fecha de los precios: 22/11/2023
- Divisa: EUR

**ST610210CLG** u ST610210 - Células para la detección del cloro libre inorgánico - de Culligan
- Células para la detección del cloro libre inorgánico, auto- compensación de la temperatura. - Temperatura máx 45°C, presión máx 1 bar B= rango 0.005...2.000 ppm M= rango 0.05...20.00 ppm A= rango 0.5...200.0 ppm
