# Electrodo rédox combinado con sensor en platino - de Culligan

- Propiedad del archivo: CONSTRUNARIO
- Formato: FIEBDC-3/2012
- Programa: Construnario Versión 3.51
- Fecha de los precios: 22/11/2023
- Divisa: EUR

**00NU3234CLG** u Electrodo rédox combinado con sensor en platino - de Culligan
Electrodo rédox combinado con sensor en platino, cuerpo de vidrio, porosidad cerámica, cabezal roscado S7. Rango: ±2000 mV; Offset: ±20 mV Temperatura máx: 80°C Presión máx de trabajo: 6 bar a temp. Ambiente
