# 00NU3355 - Electrodo rédox combinado con sensor en platino - de Culligan

- Propiedad del archivo: CONSTRUNARIO
- Formato: FIEBDC-3/2012
- Programa: Construnario Versión 3.51
- Fecha de los precios: 22/11/2023
- Divisa: EUR

**00NU3355CLG** u 00NU3355 - Electrodo rédox combinado con sensor en platino - de Culligan
- Electrodo rédox combinado con sensor en platino, cuerpo de plástico, porosidad cerámica, electrolito gel KCl 3 M, con cable de 1 m soldado y puntas. Cabezal verde. - Rango: ±2000 mV; Offset: ±20 mV - Temperatura máx: 50°C - Presión máx. de trabajo: 2 bar
