# Electrodo PH SPH-3 WW - de Culligan

- Propiedad del archivo: CONSTRUNARIO
- Formato: FIEBDC-3/2012
- Programa: Construnario Versión 3.51
- Fecha de los precios: 22/11/2023
- Divisa: EUR

**00NU3495CLG** u Electrodo PH SPH-3 WW - de Culligan
Electrodo de pH combinado con cuerpo de vidrio, membrana de vidrio, electrolito gel KCl 3 M. Cabezal roscado S8. Rango:de 2 a 12 pH; Temperatura máx: 80°C Presión máx. de trabajo 6 bar
