# 00NU3023 - PH SPH-1-S-1 5M - de Culligan

- Propiedad del archivo: CONSTRUNARIO
- Formato: FIEBDC-3/2012
- Programa: Construnario Versión 3.51
- Fecha de los precios: 22/11/2023
- Divisa: EUR

**00NU3023CLG** u 00NU3023 - PH SPH-1-S-1 5M - de Culligan
Electrodo de pH combinado con cuerpo de plástico resistente al impacto, membrana en vidrio, rango de pH de 2 a 12, rango de presión: 0-4 bar
