# Electrodo de PH - de Culligan

- Propiedad del archivo: CONSTRUNARIO
- Formato: FIEBDC-3/2012
- Programa: Construnario Versión 3.51
- Fecha de los precios: 22/11/2023
- Divisa: EUR

**00NU3097CLG** u Electrodo de PH - de Culligan
Electrodo de pH combinado con cuerpo de plástico resistente al impacto, porosidad cerámica, electrolito gel KCl 3 M, con cable de 5 m soldado y conector BNC. Rango: de 0 a 14 pH; Offset: ±20 mV a pH 7 Temperatura máx: 50°C Presión máx. de trabajo: 2 bar
