# EF162-2 - pH/Rx - de Culligan

- Propiedad del archivo: CONSTRUNARIO
- Formato: FIEBDC-3/2012
- Programa: Construnario Versión 3.51
- Fecha de los precios: 22/11/2023
- Divisa: EUR

**00NU4856CLG** u EF162-2 - pH/Rx - de Culligan
- Caudal nominal (l/h): 2 - Presión a caudal nominal bar: 20 - Conexiones mm interior: 4 exterior: 6 - Peso (kg): 3 - Frecuencia inyecciones/minutos: 0-150 Características: • Electrónica digital avanzada, Menú “Servicio”, Interfaz multilingüe (italiano, inglés, francés, español). • Pantalla LCD alfanumérica, con luz de fondo • Entradas digitales para consentimiento externo, control de nivel, control de flujo de inyección (opcional) • Dos niveles de programación, estándar y avanzada • Programa de dosificación a horas y dias establecidos (reloj interno) • Salida relé incorporada. Función de repetición de pulsos, puerto serial, salida 4-20 mA (opcionales) • Contadores de litros inyectados, horas de trabajo y golpes de la membrana • Restauración de los valores de fábrica con códigos diferentes según el modelo y la configuración de la bomba • Función de cebado automático • Tres opciones de caudal: curva 2, 3 y 10 L/h; tubo 4x6 • Cabezal de PVDF, válvulas de bola de Pyrex y juntas de PTFE. • Cabezal con purga automática (para modelos -3 y -10)
