# Detector de dióxido de cloro - de Culligan

- Propiedad del archivo: CONSTRUNARIO
- Formato: FIEBDC-3/2012
- Programa: Construnario Versión 3.51
- Fecha de los precios: 22/11/2023
- Divisa: EUR

**ST509196CLG** u Detector de dióxido de cloro - de Culligan
El detector de gas tóxico propuesto por CULLIGAN es un sistema intrínsecamente seguro con señales de corriente 4-20 mA, equipado con un sensor electroquímico específico para el dióxido de cloro. El detector se entrega cableado y listo para ser conectado a la entrada IN GAS. El detector debe montarse donde exista una mayor probabilidad de fugas de gas teniendo en cuenta lo siguiente: • El dióxido de cloro es un gas más pesado que el aire (coloque el detector en la parte inferior). • Tenga en cuenta que el gas de fuga podría reaccionar en caso de corrientes de aire naturales o inducidas. • Para colocar correctamente el sensor siga el consejo de un experto en dispersión de gas, del sistema y de las normas de diseño y seguridad. • Instale el detector con el sensor apuntado hacia abajo, para que el polvo y el agua no se acumulen en el sensor impidiendo así que los gases entren dentro del mismo. La duración del sensor depende de la aplicación, de la frecuencia de uso y la cantidad de gas detectado. Se aconseja calibrarlo regularmente cada seis meses y sustituirlo cada dos años.
