# EF157-3 - Pulsos - de Culligan

- Propiedad del archivo: CONSTRUNARIO
- Formato: FIEBDC-3/2012
- Programa: Construnario Versión 3.51
- Fecha de los precios: 22/11/2023
- Divisa: EUR

**ST002121CLG** EF157-3 - Pulsos - de Culligan
- Caudal nominal (l/h): 3 - Presión a caudal nominal bar: 6 - Conexiones mm interior: 4 exterior: 6 - Peso (kg): 5 - Frecuencia inyecciones/minutos: 0-140 Por la construcción y una gran versatilidad, las bombas de la serie EF155 son adecuadas para la dosificación de productos químicos en una amplia gama de sectores, tales como piscinas, tratamiento de aguas industriales, sistemas de desinfección, etc. Características: • Pantalla de tres dígitos, LED rojos • Entrada para control de nivel, entrada opcional para consentimiento externo • Tres opciones de caudal: 2, 3 y 10 L/h; tubo 4x6 • Cabezal de PVDF, válvulas de bola de Pyrex y juntas de EPDM • Alimentación: 230V~ (con enchufe Schuko bajo pedido) • Colores disponibles: Azul
