# Tirador con cerradura tipo baño - latón cromo mate - de Eclisse

- Propiedad del archivo: CONSTRUNARIO
- Formato: FIEBDC-3/2012
- Programa: Construnario Versión 3.51
- Fecha de los precios: 31/05/2019
- Divisa: EUR

**OSS** u Tirador con cerradura tipo baño - latón cromo mate - de Eclisse
Específicamente diseñado para usar en el cuarto de baño. Estos tiradores tienen cierre interno y una apertura de emergencia externa. Disponible para puertas de 35 mm o 44 mm. Dimensiones: diámetro exterior de 57 mm, agujero de 47 mm de diámetro interior.
