# Moldura para una hoja - SP.108 - Prelacado - sin barnizar - de Eclisse

- Propiedad del archivo: CONSTRUNARIO
- Formato: FIEBDC-3/2012
- Programa: Construnario Versión 3.51
- Fecha de los precios: 31/05/2019
- Divisa: EUR

**ME108PL** u Moldura para una hoja - SP.108 - Prelacado - sin barnizar - de Eclisse
Todas las molduras son de abeto macizo con sistema de unión finger y rechapadas en diferentes acabados en crudo o barnizadas.
