# Sistema de encofrado autotrepante sin necesidad de grúa, referencia ATR de Ulma

- Propiedad del archivo: CONSTRUNARIO
- Formato: FIEBDC-3/2012
- Programa: Construnario Versión 3.51
- Fecha de los precios: 20/10/2017
- Divisa: EUR

**C0502ULC_121** Sistema de encofrado autotrepante sin necesidad de grúa, referencia ATR de Ulma
El ATR es un encofrado autotrepante que, accionado por mecanismos hidráulicos y mecánicos, permite la elevación de grandes conjuntos de encofrado simultáneamente sin necesidad de grúa. Está optimizado para la construcción de estructuras verticales altas donde el viento es un factor clave, el grado de ocupación de la grúa es alto y los requerimientos de seguridad durante todo el proceso de construcción son importantes. El trepado se realiza mediante la sucesiva elevación del mástil y del conjunto consola-encofrado sobre el muro. Se caracteriza por su gran adaptabilidad a geometrías complejas y acabados en hormigón visto, pero sobre todo es un sistema que destaca por conseguir unos tiempos y ritmos de trabajo optimizados durante el proceso de trepado, hormigonado y desencofrado, con total seguridad. Es un sistema trepante ideal para la construcción de rascacielos en el sector de la edificación (ejecución de núcleos de ascensor o de escalera y muros de fachadas perimetrales) y de pilas o pilonos de secciones grandes en la construcción de puentes.
